# Termostático baño/ducha empotrado, 2 vías, referencia 348712SNM de Ramón Soler. Negro mate - Serie Tzar de Ramón Soler

- Propiedad del archivo: CONSTRUNARIO
- Formato: FIEBDC-3/2012
- Programa: Construnario Versión 3.51
- Fecha de los precios: 19/03/2024
- Divisa: EUR

**348712SNM** u Termostático baño/ducha empotrado, 2 vías, referencia 348712SNM de Ramón Soler. Negro mate - Serie Tzar de Ramón Soler
Precio: 407.00
Grifo termostato de bañera empotrado 2 vías con control de caudal, placa metálica extraplana, de instalación sencilla por su cuerpo compacto, negro mate de alta resistencia por su tratamiento electrostático sobre galvanizado, sistema termostop limitador de temperatura y sistema anticorrosión patentado Código EAN: 8428506025112
