# Columna monomando para bañera, equipo de ducha, referencia 348503DNC de Ramón Soler. Níquel cepillado - Serie Tzar de Ramón Soler

- Propiedad del archivo: CONSTRUNARIO
- Formato: FIEBDC-3/2012
- Programa: Construnario Versión 3.51
- Fecha de los precios: 19/03/2024
- Divisa: EUR

**34C303389** u Columna monomando para bañera, equipo de ducha, referencia 348503DNC de Ramón Soler. Níquel cepillado - Serie Tzar de Ramón Soler
Precio: 1495.60
Grifo de pie para bañera de línea esbelta, con equipo de ducha, flexo anti-cal y sistema de anclaje al suelo resistente, níquel cepillado de alta resistencia por su tratamiento PVD
