# Monomando para bidé, referencia 360302 de la serie Alexia de Ramón Soler. Cromo - Serie Alexia de Ramón Soler

- Propiedad del archivo: CONSTRUNARIO
- Formato: FIEBDC-3/2012
- Programa: Construnario Versión 3.51
- Fecha de los precios: 19/03/2024
- Divisa: EUR

**360302_RSO** u Monomando para bidé, referencia 360302 de la serie Alexia de Ramón Soler. Cromo - Serie Alexia de Ramón Soler
Precio: 95.30
Monomando para bidé, referencia 360302 de la serie Alexia de Ramón Soler. Cromo Monomando bidé con conexiones flexibles Cartucho cerámico Ø35 mm. Caudal a 3 bar: de 6 a 12 l/min. Nivel acústico a 3 bar: < 20 dB Cromado latón: 15 micras de espesor de níquel, 0.3 micras de cromo Sistema Termostop Block de limitación de la temperatura máxima del agua caliente Sistema de ahorro de agua S2 mediante la apertura de la manecilla en dos fases Resiste presiones estáticas = 10 bar y golpes de ariete de 25 bar. Temperatura recomendada de agua caliente 55°C. Temperatura máxima de uso 65°C. Máximo 1h a 90°C Presión de uso entre 1-5 bar. Recomendada 3 bar. Grifo de bidé, cromado Diamond Finish, sistema S2 de ahorro de agua del 50%, limitador de temperatura y sistema anticorrosión patentado Código EAN: 8428506036927
