# Monomando para lavabo S, referencia 360302VA9065 de la serie Alexia de Ramón Soler. Con válvula automática 1 1/4. ABS - Serie Alexia de Ramón Soler

- Propiedad del archivo: CONSTRUNARIO
- Formato: FIEBDC-3/2012
- Programa: Construnario Versión 3.51
- Fecha de los precios: 19/03/2024
- Divisa: EUR

**360302VA9065_RSO** u Monomando para lavabo S, referencia 360302VA9065 de la serie Alexia de Ramón Soler. Con válvula automática 1 1/4. ABS - Serie Alexia de Ramón Soler
Precio: 106.60
Grifo de bidé, con válvula automática de ABS 1¼", cromado Diamond Finish, sistema S2 de ahorro de agua del 50%, limitador de temperatura y sistema anticorrosión patentado Código EAN: 8428506036903
