# Monomando para lavabo M, referencia 360403 de la serie Alexa de Ramón Soler. Altura 165mm y salida de agua 130mm, con sistema S3-abertura en frío, ahorro de energía - Serie Alexia de Ramón Soler

- Propiedad del archivo: CONSTRUNARIO
- Formato: FIEBDC-3/2012
- Programa: Construnario Versión 3.51
- Fecha de los precios: 19/03/2024
- Divisa: EUR

**360403_RSO** u Monomando para lavabo M, referencia 360403 de la serie Alexa de Ramón Soler. Altura 165mm y salida de agua 130mm, con sistema S3-abertura en frío, ahorro de energía - Serie Alexia de Ramón Soler
Precio: 121.80
Cartucho cerámico Ø35 mm Sistema Termostop Block de limitación de la temperatura máxima del agua caliente Sistema de ahorro de agua S2 (disponible C2 en algunos modelos) mediante la apertura de la manecilla en dos fases. Caudal a 3 bar: 11 a 12 l/min. Nivel acústico a 3 bar: < 20 dB. Cromado latón: 15 micras de espesor de níquel, 0.3 micras de cromo. Resiste presiones estáticas = 10 bar y golpes de ariete de 25 bar. Temperatura recomendada de agua caliente 55°C. Temperatura máxima de uso 65°C. Máximo 1h a 90°C. Presión de uso entre 1-5 bar. Recomendada 3 bar. Código EAN: 8428506018756
