# Monomando de ducha, referencia 360801BTNM de la serie Alexia de Ramón Soler. Con equipo de ducha. Negro mate - Serie Alexia de Ramón Soler

- Propiedad del archivo: CONSTRUNARIO
- Formato: FIEBDC-3/2012
- Programa: Construnario Versión 3.51
- Fecha de los precios: 19/03/2024
- Divisa: EUR

**360801BTNM_RSO** u Monomando de ducha, referencia 360801BTNM de la serie Alexia de Ramón Soler. Con equipo de ducha. Negro mate - Serie Alexia de Ramón Soler
Precio: 326.70
Conjunto grifo de ducha con teleducha ABS massage de 3 posiciones anti-cal Ø100mm, flexo negro mate antigiratorio Soleflex 1,75m y soporte, negro mate de alta resistencia por su tratamiento electrostático sobre galvanizado, sistema S2 de ahorro de agua del 50%, limitador de temperatura y sistema anticorrosión patentado Código EAN: 8428506036682
