# Conjunto termostático ducha empotrado, referencia 368712SNC de la serie Alexia de Ramón Soler. 2 vías, con control de caudal, sin equipo de ducha. Níquel cepillado - Serie Alexia de Ramón Soler

- Propiedad del archivo: CONSTRUNARIO
- Formato: FIEBDC-3/2012
- Programa: Construnario Versión 3.51
- Fecha de los precios: 19/03/2024
- Divisa: EUR

**368712SNC_RSO** u Conjunto termostático ducha empotrado, referencia 368712SNC de la serie Alexia de Ramón Soler. 2 vías, con control de caudal, sin equipo de ducha. Níquel cepillado - Serie Alexia de Ramón Soler
Precio: 474.00
Conjunto termostático ducha empotrado, referencia 368712SNC de la serie Alexia de Ramón Soler. 2 vías, con control de caudal, sin equipo de ducha. Níquel cepillado • Instalación mínima recomendada con calentadores a gas o eléctricos a partir de 10 litros y una potencia de 18 Kw. • Sistema Termostop de bloqueo a 38ºC. • Sistema Hot Block de seguridad antiquemaduras. • Caudal salida ducha: 24 l/min • Caudal salida baño: 22 l/min • Respuesta a variaciones de temperatura de 1 segundo. • Cromado latón: 15 micras de espesor de níquel, 0.3 micras de cromo. • Presión de uso entre 1-5 bar. Recomendada 3 bar. • Prestaciones de confort a nivel de fidelidad, sensibilidad y constancia en la selección de la temperatura. • Resistente al choque térmico y químico anti legionela. • Garantía de 5 años en grifería y 2 años en complementos. • Cartucho termostático ref. 1703T • Cartucho distribuidor ref. 4000 • Placa ref. KTX2 • Volantes ref. 365100, 365000 • Tuerca cartucho ref. TSC351 (TSC9) • Embellecedor termostático ref. CEMPTE01 • Embellecedor distribuidor ref. CEMP3502 • Anillo limitador ref. ALT7 • Cuerpo ref. XX8712 • Bolsa de accesorios ref. BAC9 • Filtro ref. FTE02 Código EAN: 8428506024726
