# Ducha de mano de ABS con 1 función, referencia 3714OC de Ramón Soler. Oro cepillado - Teleduchas de Ramón Soler

- Propiedad del archivo: CONSTRUNARIO
- Formato: FIEBDC-3/2012
- Programa: Construnario Versión 3.51
- Fecha de los precios: 19/03/2024
- Divisa: EUR

**3714OC_RSO** u Ducha de mano de ABS con 1 función, referencia 3714OC de Ramón Soler. Oro cepillado - Teleduchas de Ramón Soler
Precio: 71.60
Teleducha tubular minimalista de 1 posición metálica con sistema anti-cal y oro cepillado de alta resistencia por su tratamiento PVD Código EAN: 8428506021527
