# Monomando mural para WC Ypsilon 110 mm con accesorios, cromado, referencia 3975 de Ramón Soler - Serie Ypsilon Plus de Ramón Soler

- Propiedad del archivo: CONSTRUNARIO
- Formato: FIEBDC-3/2012
- Programa: Construnario Versión 3.51
- Fecha de los precios: 19/03/2024
- Divisa: EUR

**3795_RSO** u Monomando mural para WC Ypsilon 110 mm con accesorios, cromado, referencia 3975 de Ramón Soler - Serie Ypsilon Plus de Ramón Soler
Precio: 63.60
Grifo monomando para higiene íntima sustituto del bidé de 110mm, con soporte, salida chorro y flexo de alta presión para WC de 1,20m, cromado de alta resistencia Diamond Finish
