# Codo de salida agua y soporte fijo redondo antoretorno, referencia 3796NC de Ramón Soler. Níquel cepillado - Soportes de Ramón Soler

- Propiedad del archivo: CONSTRUNARIO
- Formato: FIEBDC-3/2012
- Programa: Construnario Versión 3.51
- Fecha de los precios: 20/03/2024
- Divisa: EUR

**3796NC_RSO** u Codo de salida agua y soporte fijo redondo antoretorno, referencia 3796NC de Ramón Soler. Níquel cepillado - Soportes de Ramón Soler
Precio: 84.50
Codo de salida de agua y soporte fijo, circular, con antiretorno, níquel, cepillado de alta resistencia por su tratamiento PVD Código EAN: 8428506023569
