# Llave de paso cerámica 1/2'', referencia 3798 de Ramón Soler. Cierre automático - Inversores, llaves de paso y válvulas de Ramón Soler

- Propiedad del archivo: CONSTRUNARIO
- Formato: FIEBDC-3/2012
- Programa: Construnario Versión 3.51
- Fecha de los precios: 19/03/2024
- Divisa: EUR

**3798_RSO** u Llave de paso cerámica 1/2'', referencia 3798 de Ramón Soler. Cierre automático - Inversores, llaves de paso y válvulas de Ramón Soler
Precio: 128.50
Llave de paso para WC metálica de 1/2" con cierre automático, acabado cromado de alta resistencia Diamond Finish cromado de alta resistencia Diamond Finish Código EAN: 8428506395598
