# Monomando para fregadero con duchita ABS, 2 jets, extraíble, referencia 382902MC de Ramón Soler - Altos de Ramón Soler

- Propiedad del archivo: CONSTRUNARIO
- Formato: FIEBDC-3/2012
- Programa: Construnario Versión 3.51
- Fecha de los precios: 19/03/2024
- Divisa: EUR

**38E304204** u Monomando para fregadero con duchita ABS, 2 jets, extraíble, referencia 382902MC de Ramón Soler - Altos de Ramón Soler
Precio: 187.20
Monomando para fregadero con duchita ABS, 2 jets, extraíble, referencia 382902MC de Ramón Soler Código EAN: 8428506042041
