# Monomando con duchita 1 jet orientable y caño flexible de silicona para cocina, referencia 388801MACU de Ramón Soler. Cobre - Kitchen Magnet de Ramón Soler

- Propiedad del archivo: CONSTRUNARIO
- Formato: FIEBDC-3/2012
- Programa: Construnario Versión 3.51
- Fecha de los precios: 19/03/2024
- Divisa: EUR

**38E305118** u Monomando con duchita 1 jet orientable y caño flexible de silicona para cocina, referencia 388801MACU de Ramón Soler. Cobre - Kitchen Magnet de Ramón Soler
Precio: 417.00
Grifo de fregadero monomando de grandes dimensiones, con manecilla de diseño minimalista, con caño giratorio 360º, extraíble y flexible de silicona negro, incorpora un innovador sistema de imanes, el cual le permite volver a su posición inicial , con sistema anticorrosión patentado y acabado cobre satinado de alta resistencia por su tratamiento PVD Código EAN: 8428506051180
