# Monomando empotrado para lavabo, referencia 4720 de la serie Kuatro de Ramón Soler. Caño fundido, salida de agua 185mm, placa de acero inoxidable, con sistema S2 - Serie Kuatro de Ramón Soler

- Propiedad del archivo: CONSTRUNARIO
- Formato: FIEBDC-3/2012
- Programa: Construnario Versión 3.51
- Fecha de los precios: 19/03/2024
- Divisa: EUR

**4720_RSO** u Monomando empotrado para lavabo, referencia 4720 de la serie Kuatro de Ramón Soler. Caño fundido, salida de agua 185mm, placa de acero inoxidable, con sistema S2 - Serie Kuatro de Ramón Soler
Precio: 340.80
• Cartucho cerámico Ø35 mm • Sistema Termostop Block de limitación de la temperatura máxima del agua caliente • Sistema de ahorro de agua S2 mediante la apertura de la manecilla en dos fases. • Caudal a 3 bar: 9 l/min • Nivel acústico a 3 bar: < 20 dB. • Cromado latón: 15 micras de espesor de níquel, 0.3 micras de cromo. • Resiste presiones estáticas = 10 bar y golpes de ariete de 25 bar. • Temperatura recomendada de agua caliente 55ºC. Temperatura máxima de uso 65°C. Máximo 1h a 90°C. • Presión de uso entre 1-5 bar. Recomendada 3 bar. Código EAN: 8428506006821
