# Conjunto termostático de baño-ducha empotrado de 3 vías, referencia 4723S de la serie Kuatro de Ramón Soler. Sin equipo de ducha, con sistema Termostop - Serie Kuatro de Ramón Soler

- Propiedad del archivo: CONSTRUNARIO
- Formato: FIEBDC-3/2012
- Programa: Construnario Versión 3.51
- Fecha de los precios: 19/03/2024
- Divisa: EUR

**4723S_RSO** u Conjunto termostático de baño-ducha empotrado de 3 vías, referencia 4723S de la serie Kuatro de Ramón Soler. Sin equipo de ducha, con sistema Termostop - Serie Kuatro de Ramón Soler
Precio: 1005.70
• Cartucho termostático • Cartucho distribuidor • Montura cerámica • Sistema Hot Block de seguridad antiquemaduras • Sistema Termostop de bloqueo de la temperatura a 38º • Caudal a 3 bar: salida ducha 15 l/min (x2) y salida baño 23 l/min. • Nivel acústico a 3 bar: < 20 dB. • Cromado latón: 15 micras de espesor de níquel, 0.3 micras de cromo. • Resiste presiones estáticas = 10 bar y golpes de ariete de 25 bar. • Temperatura recomendada de agua caliente 55ºC. Temperatura máxima de uso 65°C. Máximo 1h a 90°C. • Presión de uso entre 1-5 bar. Recomendada 3 bar. Código EAN: 8428506277061
