# Termostático de repisa para bañera, con equipo de ducha cromado, referencia 4733TSCAMK de la serie Kuatro de Ramón Soler - Serie Kuatro de Ramón Soler

- Propiedad del archivo: CONSTRUNARIO
- Formato: FIEBDC-3/2012
- Programa: Construnario Versión 3.51
- Fecha de los precios: 19/03/2024
- Divisa: EUR

**4733TSCAMK_RSO** u Termostático de repisa para bañera, con equipo de ducha cromado, referencia 4733TSCAMK de la serie Kuatro de Ramón Soler - Serie Kuatro de Ramón Soler
Precio: 1137.20
Termostático de repisa para bañera, con equipo de ducha cromado, referencia 4733TSCAMK de la serie Kuatro de Ramón Soler Cartucho termostático Sistema Hot Block de seguridad antiquemaduras Sistema Termostop de bloqueo de la temperatura a 38° Sistema Cooltouch que mantiene las griferias frias-templadas al tacto. Caudal a 3 bar: Salida bañera 20 l/min, salida ducha 12 l/min. Cromado latón: 15 micras de espesor de níquel, 0.3 micras de cromo.D381:D766 Resiste presiones estáticas ? 10 bar y golpes de ariete de 25 bar. Presión recomendada de uso: 1-5 bar (recomendada 3 bar) Temperatura recomendada de agua caliente 55°C. Temperatura máxima de uso 65°C. Máximo 1h a 90°C. Grifo de bañera de repisa, sin caño, con teleducha rectangular minimalista y flexo de 2m, cromado de alta resistencia Diamond Finish, con sistema termostop limitador de temperatura y sistema anticorrosión patentado Código EAN: 8428506560743
