# Mitigeur thermostatique bain. Entraxe 150 mm. +/- 24mm. Saillie 195 mm. Blocage 38ºC. Avec ensemble 4749 MK Système Termostop - Serie Kuatro de Ramón Soler

- Propriété du fichier: CONSTRUNARIO
- Format: FIEBDC-3/2012
- Logiciel: Construnario Versión 3.51
- Date des prix: 19/03/2024
- Devise: EUR

**4736MK_RSO** u Mitigeur thermostatique bain. Entraxe 150 mm. +/- 24mm. Saillie 195 mm. Blocage 38ºC. Avec ensemble 4749 MK Système Termostop - Serie Kuatro de Ramón Soler
Prix: 658.70
• Cartouche thermostatique • Système Hot Block de sécurité anti-brûlure • Système Thermostop Block de limitation de la température maximale de l’eau chaude • système Cooltouch qui maintient la robinetterie froide-tempérée au tacte • Débit à 3 bar: 12l/min (Douche) - 20 l/min (Bain) • Chromé laiton : épaisseur du nickel : 15 microns, épaisseur du chrome : 0,3 microns. • Résiste aux pressions statiques = 10 bar et coup de bélier de 25 bar. • Pression d’utilisation 1-5 bar, recommandée à 3 bar • Température de l’eau chaude recommandée : 55 ºC. Température maximale d’utilisation : 65 ºC. Maximum 1 h à 90 ºC. Código EAN: 8428506572807
