# Barra de ducha cuadrada, referencia 477302K1 de Ramón Soler. Cuadrada 70 cm, con accesorios K1 - Barras de ducha de Ramón Soler

- Propiedad del archivo: CONSTRUNARIO
- Formato: FIEBDC-3/2012
- Programa: Construnario Versión 3.51
- Fecha de los precios: 19/03/2024
- Divisa: EUR

**477302K1_RSO** u Barra de ducha cuadrada, referencia 477302K1 de Ramón Soler. Cuadrada 70 cm, con accesorios K1 - Barras de ducha de Ramón Soler
Precio: 170.50
Barra de ducha de 70cm, con fijación a pared resistente, teleducha ABS de 1 posición con sistema anti-cal, flexo color metálico alto brillo de 1,75m anti giratorio soleflex y cromado de alta resistencia Diamond Finish Código EAN: 8428506026102
