# Conjunto termostático de ducha empotrado de 2 vías con control de caudal, referencia 478712S de la serie Kuatro de Ramón Soler - Serie Kuatro de Ramón Soler

- Propiedad del archivo: CONSTRUNARIO
- Formato: FIEBDC-3/2012
- Programa: Construnario Versión 3.51
- Fecha de los precios: 19/03/2024
- Divisa: EUR

**478712S_RSO** u Conjunto termostático de ducha empotrado de 2 vías con control de caudal, referencia 478712S de la serie Kuatro de Ramón Soler - Serie Kuatro de Ramón Soler
Precio: 286.90
Grifo de ducha empotrado 2 vías con placa metálica extraplana, instalación sencilla por su cuerpo compacto y de gran durabilidad, con sistema termostop limitador de temperatura y cromado de alta resistencia Diamond Finish y sistema anticorrosión patentado Código EAN: 8428506025402
