# Codo de salida de agua y soporte cuadrado, referencia 4792 de Ramón Soler. Antiretorno - Soportes de Ramón Soler

- Propiedad del archivo: CONSTRUNARIO
- Formato: FIEBDC-3/2012
- Programa: Construnario Versión 3.51
- Fecha de los precios: 20/03/2024
- Divisa: EUR

| Código | Ud | Descripción | Precio |
|---|---|---|---|
| 4792_RSO | u | Codo de salida de agua y soporte cuadrado, referencia 4792 de Ramón Soler. Antiretorno - Soportes de Ramón Soler | 124.70 |
