# Monomando para lavabo alto, referencia 4910 de la serie Kuatro NK de Ramón Soler. Altura 280mm y salida de agua 215mm), caudal 9 l/m. - Serie Kuatro NK de Ramón Soler

- Propiedad del archivo: CONSTRUNARIO
- Formato: FIEBDC-3/2012
- Programa: Construnario Versión 3.51
- Fecha de los precios: 19/03/2024
- Divisa: EUR

**4910_RSO** u Monomando para lavabo alto, referencia 4910 de la serie Kuatro NK de Ramón Soler. Altura 280mm y salida de agua 215mm), caudal 9 l/m. - Serie Kuatro NK de Ramón Soler
Precio: 237.20
• Cartucho cerámico Ø25 mm • Caudal a 3 bar: 12 l/min. • Nivel acústico a 3 bar: < 20 dB. • Cromado latón: 15 micras de espesor de níquel, 0.3 micras de cromo. • Resiste presiones estáticas = 10 bar y golpes de ariete de 25 bar. • Temperatura recomendada de agua caliente 55°C. Temperatura máxima de uso 65°C. Máximo 1h a 90°C. • Presión de uso entre 1-5 bar. Recomendada 3 bar. Código EAN: 8428506401350
