# Monomando de columna para baño, sin equipo de ducha, referencia 498502S de la serie Kuatro NK de Ramón Soler - Serie Kuatro NK de Ramón Soler

- Propiedad del archivo: CONSTRUNARIO
- Formato: FIEBDC-3/2012
- Programa: Construnario Versión 3.51
- Fecha de los precios: 19/03/2024
- Divisa: EUR

**498502S** u Monomando de columna para baño, sin equipo de ducha, referencia 498502S de la serie Kuatro NK de Ramón Soler - Serie Kuatro NK de Ramón Soler
Precio: 1769.00
Grifo de pie para bañera de línea esbelta, con sistema termostop limitador de temperatura, sistema de anclaje al suelo resistente, cromado de alta resistencia Diamond Finish
