# Conjunto monomando empotrado metálico, 1 vía, con rociador, referencia K5118012 de la serie Civic de Ramón Soler. Ø 240 mm - Serie Civic de Ramón Soler

- Propiedad del archivo: CONSTRUNARIO
- Formato: FIEBDC-3/2012
- Programa: Construnario Versión 3.51
- Fecha de los precios: 19/03/2024
- Divisa: EUR

**51D307390** u Conjunto monomando empotrado metálico, 1 vía, con rociador, referencia K5118012 de la serie Civic de Ramón Soler. Ø 240 mm - Serie Civic de Ramón Soler
Precio: 180.10
Conjunto monomando empotrado metálico, 1 vía, con rociador, referencia K5118012 de la serie Civic de Ramón Soler. Ø 240 mm
