# Monomando de baño-ducha, referencia 570502S de la serie New Fly de Ramón Soler. Con sistema C2 sin equipo de ducha - Serie New Fly de Ramón Soler

- Propiedad del archivo: CONSTRUNARIO
- Formato: FIEBDC-3/2012
- Programa: Construnario Versión 3.51
- Fecha de los precios: 19/03/2024
- Divisa: EUR

**570502S_RSO** u Monomando de baño-ducha, referencia 570502S de la serie New Fly de Ramón Soler. Con sistema C2 sin equipo de ducha - Serie New Fly de Ramón Soler
Precio: 97.40
Monomando de baño-ducha, referencia 570502S de la serie New Fly de Ramón Soler. Con sistema C2 sin equipo de ducha Cartucho cerámico Ø35 mm Sistema Termostop Block de limitación de la temperatura máxima del agua caliente Sistema de ahorro de agua S2 (disponible C2 en algunos modelos) mediante la apertura de la manecilla en dos fases. Caudal a 3 bar: 12l/min en salida ducha y 20 l/min en salida baño. Nivel acústico a 3 bar: < 20 dB. Cromado latón: 15 micras de espesor de níquel, 0.3 micras de cromo. Resiste presiones estáticas ? 10 bar y golpes de ariete de 25 bar. Temperatura recomendada de agua caliente 55°C. Temperatura máxima de uso 65°C. Máximo 1h a 90°C. Presión de uso entre 1-5 bar. Recomendada 3 bar. Grifo de baño-ducha, cromado Diamond Finish, sistema C2 de ahorro de agua del 50%, limitador de temperatura y sistema anticorrosión patentado Código EAN: 8428506035722
