# Monomando para fregadero mural, referencia 571701CC de la serie New Fly de Ramón Soler. Con caño giratorio - Serie New Fly de Ramón Soler

- Propiedad del archivo: CONSTRUNARIO
- Formato: FIEBDC-3/2012
- Programa: Construnario Versión 3.51
- Fecha de los precios: 19/03/2024
- Divisa: EUR

**571701CC_RSO** u Monomando para fregadero mural, referencia 571701CC de la serie New Fly de Ramón Soler. Con caño giratorio - Serie New Fly de Ramón Soler
Precio: 99.70
Monomando para fregadero mural, referencia 571701CC de la serie New Fly de Ramón Soler. Con caño giratorio Caudal a 3 bar: 12 l/min Nivel acústico a 3 bar: < 20 dB. Sistema de ahorro de agua S2 mediante la apertura de la manecilla en dos fases. Sistema Termostop Block de limitación de la temperatura máxima del agua caliente Cromado latón: 15 micras de espesor de níquel, 0.3 micras de cromo. Resiste presiones estáticas ? 10 bar y golpes de ariete de 25 bar. Temperatura recomendada de agua caliente 55°C. Temperatura máxima de uso 65°C. Máximo 1h a 90°C. Presión de uso entre 1-5 bar. Recomendada 3 bar. Grifo de fregadero a pared con caño alto giratorio, cromado Diamond Finish, sistema S2 de ahorro de agua del 50%, limitador de temperatura y sistema anticorrosión patentado Código EAN: 8428506035579
