# Monomando para fregadero con caño giratorio, sistema de apertura en agua fría, referencia 579901 de Ramón Soler - Bajos de Ramón Soler

- Propiedad del archivo: CONSTRUNARIO
- Formato: FIEBDC-3/2012
- Programa: Construnario Versión 3.51
- Fecha de los precios: 19/03/2024
- Divisa: EUR

**57E303578** u Monomando para fregadero con caño giratorio, sistema de apertura en agua fría, referencia 579901 de Ramón Soler - Bajos de Ramón Soler
Precio: 88.50
Grifo de fregadero con caño bajo giratorio, sistema C3 de ahorro de agua del 50% y energético con apertura en agua fría, limitador de temperatura, sistema anticorrosión patentado y cromado Diamond Finish Código EAN: 8428506035784
