# Ducha de mano con flexible para ducha y soporte de pared, referencia 5812T3 de Ramón Soler - Conjuntos de Ramón Soler

- Propiedad del archivo: CONSTRUNARIO
- Formato: FIEBDC-3/2012
- Programa: Construnario Versión 3.51
- Fecha de los precios: 19/03/2024
- Divisa: EUR

**5812T3_RSO** u Ducha de mano con flexible para ducha y soporte de pared, referencia 5812T3 de Ramón Soler - Conjuntos de Ramón Soler
Precio: 51.00
• Cromado latón: 15 micras de espesor de níquel, 0.3 micras de cromo. • Cumple con los requisitos de resistencia a la corrosión realizados según las exigencias de la Norma Europea EN 248 • Temperatura recomendada de agua caliente 55°C. Temperatura máxima de uso 65°C. Máximo 1h a 90°C. Código EAN: 8428506574603
