# Monomando de lavabo, referencia 590401CUC de la serie Odisea Joya de Ramón Soler. Cobre cepillado - Serie Odisea Joya de Ramón Soler

- Propiedad del archivo: CONSTRUNARIO
- Formato: FIEBDC-3/2012
- Programa: Construnario Versión 3.51
- Fecha de los precios: 19/03/2024
- Divisa: EUR

**59A307260** u Monomando de lavabo, referencia 590401CUC de la serie Odisea Joya de Ramón Soler. Cobre cepillado - Serie Odisea Joya de Ramón Soler
Precio: 334.80
Monomando de lavabo, referencia 590401CUC de la serie Odisea Joya de Ramón Soler. Cobre cepillado Código EAN: 8428506072604
