# Monomando de ducha empotrado, 1 vía, con placa metálica, referencia 591801SCUC de la serie Odisea Joya de Ramón Soler. Cobre cepillado - Serie Odisea Joya de Ramón Soler

- Propiedad del archivo: CONSTRUNARIO
- Formato: FIEBDC-3/2012
- Programa: Construnario Versión 3.51
- Fecha de los precios: 19/03/2024
- Divisa: EUR

**59D307687** u Monomando de ducha empotrado, 1 vía, con placa metálica, referencia 591801SCUC de la serie Odisea Joya de Ramón Soler. Cobre cepillado - Serie Odisea Joya de Ramón Soler
Precio: 253.20
Monomando de ducha empotrado, 1 vía, con placa metálica, referencia 591801SCUC de la serie Odisea Joya de Ramón Soler. Cobre cepillado
