# Conjunto termostático empotrado, 2 vías, rociador metálico Ø250mm y ducha de mano, referencia K5987011 de Ramón Soler. Cromado - Serie Odisea Joya de Ramón Soler

- Propiedad del archivo: CONSTRUNARIO
- Formato: FIEBDC-3/2012
- Programa: Construnario Versión 3.51
- Fecha de los precios: 19/03/2024
- Divisa: EUR

**59D307731** u Conjunto termostático empotrado, 2 vías, rociador metálico Ø250mm y ducha de mano, referencia K5987011 de Ramón Soler. Cromado - Serie Odisea Joya de Ramón Soler
Precio: 694.80
Conjunto termostático empotrado, 2 vías, rociador metálico Ø250mm y ducha de mano, referencia K5987011 de Ramón Soler. Cromado
