# Bimando para ducha, referencia 7004VME4 de la serie Eco de Ramón Soler. Con equipo de ducha 6554 VM - Serie Eco de Ramón Soler

- Propiedad del archivo: CONSTRUNARIO
- Formato: FIEBDC-3/2012
- Programa: Construnario Versión 3.51
- Fecha de los precios: 19/03/2024
- Divisa: EUR

**7004VM2E4_RSO** u Bimando para ducha, referencia 7004VME4 de la serie Eco de Ramón Soler. Con equipo de ducha 6554 VM - Serie Eco de Ramón Soler
Precio: 112.30
• Nivel acústico a 3 bar: < 20 dB. • Cromado latón: 15 micras de espesor de níquel, 0.3 micras de cromo. • Resiste presiones estáticas = 10 bar y golpes de ariete de 25 bar. • Temperatura recomendada de agua caliente 55ºC. Temperatura máxima de uso 65°C. Máximo 1h a 90°C. • Presión de uso entre 1-5 bar. Recomendada 3 bar. Código EAN: 8428506062353
