# Bimando para baño-ducha, referencia 7006SE4 de la serie Eco de Ramón Soler. Sin equipo de ducha - Serie Eco de Ramón Soler

- Propiedad del archivo: CONSTRUNARIO
- Formato: FIEBDC-3/2012
- Programa: Construnario Versión 3.51
- Fecha de los precios: 19/03/2024
- Divisa: EUR

**7006SE4_RSO** u Bimando para baño-ducha, referencia 7006SE4 de la serie Eco de Ramón Soler. Sin equipo de ducha - Serie Eco de Ramón Soler
Precio: 111.90
• Nivel acústico a 3 bar: < 20 dB. • Cromado latón: 15 micras de espesor de níquel, 0.3 micras de cromo. • Resiste presiones estáticas = 10 bar y golpes de ariete de 25 bar. • Temperatura recomendada de agua caliente 55ºC. Temperatura máxima de uso 65°C. Máximo 1h a 90°C. • Presión de uso entre 1-5 bar. Recomendada 3 bar. Código EAN: 8428506611605
