# Bimando de lavabo con caño giratorio de tubo, cromado, referencia 7010CE10E4 de la serie ECO de Ramón Soler - Serie Eco de Ramón Soler

- Propiedad del archivo: CONSTRUNARIO
- Formato: FIEBDC-3/2012
- Programa: Construnario Versión 3.51
- Fecha de los precios: 19/03/2024
- Divisa: EUR

**7010CE10E4_RSO** u Bimando de lavabo con caño giratorio de tubo, cromado, referencia 7010CE10E4 de la serie ECO de Ramón Soler - Serie Eco de Ramón Soler
Precio: 97.20
Bimando de lavabo con caño giratorio de tubo, cromado, referencia 7010CE10E4 de la serie ECO de Ramón Soler Montura convencional ½” Caudal a 3 ba: de 9 a 12 l/min Nivel acústico a 3 bar < 20 dB. Cromado latón: 15 micras de espesor de níquel, 0,3 micras de cromo. Presión de uso entre 1-5 bar, recomendada 3 bar. Resiste presiones estáticas ? 10 bar y golpes de ariete de 25 bar. Temperatura recomendada de agua caliente 55°C. Temperatura máxima de uso 65°C. Máximo 1h a 90°C. Grifo de lavabo bimando con caño giratorio 360º de tubo, cromado de alta resistencia Diamond Finish Código EAN: 8428506031892
