# Grifo 1 agua fría para fregadero, con caño giratorio de tubo, referencia 7028X1CE08YE4A de la serie Eco de Ramón Soler. Altura 275mm y salida de agua 145mm) - Serie Eco de Ramón Soler

- Propiedad del archivo: CONSTRUNARIO
- Formato: FIEBDC-3/2012
- Programa: Construnario Versión 3.51
- Fecha de los precios: 19/03/2024
- Divisa: EUR

**7028X1CE08YE4A_RSO** u Grifo 1 agua fría para fregadero, con caño giratorio de tubo, referencia 7028X1CE08YE4A de la serie Eco de Ramón Soler. Altura 275mm y salida de agua 145mm) - Serie Eco de Ramón Soler
Precio: 62.10
• Montura convencional 1/2"" • Cromado latón: 15 micras de espesor de níquel, 0.3 micras de cromo. • Nivel acústico a 3 bar: < 20 dB. • Temperatura recomendada de agua caliente 55°C. Temperatura máxima de uso 65°C. Máximo 1h a 90°C. Código EAN: 8428506616112
