# Floor mixer - Solestop de Ramón Soler

- Owner of the file: CONSTRUNARIO
- Format: FIEBDC-3/2012
- Program: Construnario Versión 3.51
- Date of prices: 19/03/2024
- Currency: EUR

**7238_RSO** u Floor mixer - Solestop de Ramón Soler
Price: 15730
• Pedal mixer soil of a water. • Zamak lever and rubber sole • Working pressure between 1-5 bars, recommended: 3 bars • Recommended temperature for the hot water: 55ºC. Maximum working temperature: 65ºC. Maximum: 1h at 90ºC. • Chrome-plated brass: 15 microns thick of nickel, 0.3 microns of chrome. Código EAN: 8428506615221
