# Pédale mélangeuse - eau froid - chaud - Solestop de Ramón Soler

- Propriété du fichier: CONSTRUNARIO
- Format: FIEBDC-3/2012
- Logiciel: Construnario Versión 3.51
- Date des prix: 19/03/2024
- Devise: EUR

**7239_RSO** u Pédale mélangeuse - eau froid - chaud - Solestop de Ramón Soler
Prix: 253.70
• Pédale mélangeur de sol avec eau chaud et froid • Pression d’utilisation 1-5 bar, recommandée à 3 bar • Température de l’eau chaude recommandée : 55 ºC. Température maximale d’utilisation : 65 ºC. Maximum 1 h à 90 ºC. • Chromé laiton : épaisseur du nickel : 15 microns, épaisseur du chrome : 0,3 microns. Código EAN: 8428506615238
