# Lavabo mural temporizado, referencia 745203 de la serie Solestop de Ramón Soler. Regulación de tiempo y caudal - Solestop de Ramón Soler

- Propiedad del archivo: CONSTRUNARIO
- Formato: FIEBDC-3/2012
- Programa: Construnario Versión 3.51
- Fecha de los precios: 19/03/2024
- Divisa: EUR

**745203_RSO** u Lavabo mural temporizado, referencia 745203 de la serie Solestop de Ramón Soler. Regulación de tiempo y caudal - Solestop de Ramón Soler
Precio: 55.50
Grifo de lavabo de pared temporizado de un agua, de diseño minimalista, preparado para tratamiento antilegionela, regulación de caudal y de tiempo de apertura, cromado de alta resistencia Diamond Finish Código EAN: 8428506032493
