# Ducha empotrada temporizada, referencia 745503 de la serie Solestop de Ramón Soler. 1 agua con florón Ø147 mm - Solestop de Ramón Soler

- Propiedad del archivo: CONSTRUNARIO
- Formato: FIEBDC-3/2012
- Programa: Construnario Versión 3.51
- Fecha de los precios: 19/03/2024
- Divisa: EUR

**745503_RSO** u Ducha empotrada temporizada, referencia 745503 de la serie Solestop de Ramón Soler. 1 agua con florón Ø147 mm - Solestop de Ramón Soler
Precio: 58.40
Grifo empotrado de ducha temporizado de un agua, de diseño minimalista, preparado para tratamiento antilegionela, regulación de caudal y de tiempo de apertura, cromado de alta resistencia Diamond Finish Código EAN: 8428506032523
