# Urinario empotrado temporizado 1 agua, referencia 745903 de la serie Solestop de Ramón Soler. Florón Ø80 mm - Solestop de Ramón Soler

- Propiedad del archivo: CONSTRUNARIO
- Formato: FIEBDC-3/2012
- Programa: Construnario Versión 3.51
- Fecha de los precios: 19/03/2024
- Divisa: EUR

**745903_RSO** u Urinario empotrado temporizado 1 agua, referencia 745903 de la serie Solestop de Ramón Soler. Florón Ø80 mm - Solestop de Ramón Soler
Precio: 55.40
Grifo empotrado para fluxómetro temporizado de un agua, de diseño minimalista, temporización 9 segundos, caudal 10 l/min, descarga total 1,5 litros, con sistema antilegionela, limitador de caudal y cromado de alta resistencia Diamond Finish Código EAN: 8428506035852
