# Barra de ducha de latón, referencia 7750MO de Ramón Soler. Soporte deslizante ABS, con jabonera, con equipo de ducha MO (teleducha metálica 1 jet) - Barras de ducha de Ramón Soler

- Propiedad del archivo: CONSTRUNARIO
- Formato: FIEBDC-3/2012
- Programa: Construnario Versión 3.51
- Fecha de los precios: 19/03/2024
- Divisa: EUR

**7750MO_RSO** u Barra de ducha de latón, referencia 7750MO de Ramón Soler. Soporte deslizante ABS, con jabonera, con equipo de ducha MO (teleducha metálica 1 jet) - Barras de ducha de Ramón Soler
Precio: 182.40
• Cromado latón: 15 micras de espesor de níquel, 0.3 micras de cromo. • Cumple con los requisitos de resistencia a la corrosión realizados según las exigencias de la Norma Europea EN 248 Código EAN: 8428506565519
