# Bimando para fregadero con caño giratorio inclinado, referencia 7009CAI30E4 de Ramón Soler - Clásicos de Ramón Soler

- Propiedad del archivo: CONSTRUNARIO
- Formato: FIEBDC-3/2012
- Programa: Construnario Versión 3.51
- Fecha de los precios: 19/03/2024
- Divisa: EUR

**803287** u Bimando para fregadero con caño giratorio inclinado, referencia 7009CAI30E4 de Ramón Soler - Clásicos de Ramón Soler
Precio: 101.90
Eco, bimando de fregadero a pared con caño largo superior inclinado giratorio 360º, cromado de alta resistencia Diamond Finish Código EAN: 8428506032875
