# Grifo mezclador electrónico para lavabo, referencia 8119B de la gama Soltrinoc de Ramón Soler. Con baterías de 1,5 V y conexión a la red eléctrica - Soltronic de Ramón Soler

- Propiedad del archivo: CONSTRUNARIO
- Formato: FIEBDC-3/2012
- Programa: Construnario Versión 3.51
- Fecha de los precios: 19/03/2024
- Divisa: EUR

**8119B_RSO** u Grifo mezclador electrónico para lavabo, referencia 8119B de la gama Soltrinoc de Ramón Soler. Con baterías de 1,5 V y conexión a la red eléctrica - Soltronic de Ramón Soler
Precio: 348.30
• Grifo mezclador electrónico para Lavabo • Alimentación mediante baterías 6V (4xAA pilas alcalinas de 1,5 V) o conexión eléctrica 230V (50Hz) (Baterías no incluidas) • Consumo de energía: Para las baterías 6V < 0.5mw. Para la conexión eléctrica 230V < 2.5mw • Tiempo de respuesta < 0.6s • Presión del agua entre 1 bar y 5 bar. • Cromado del latón: 15 micras de espesor de níquel, 0.3 micras de cromo • Distancia de detección: 20 cm ± 15% (ajustable) • Temperatura funcionamiento: 10 ºC - 45 ºC. • Paro automático después de 60 segundos • Caudal a 3 bar de 5,4 l/min. • Sistema anti-legionela (descarga automática cada 24h) Código EAN: 8428506014956
