# Lavabo electrónico empotrado de un agua (o premezclada), referencia 8121TB de la gama Soltrinoc de Ramón Soler - Soltronic de Ramón Soler

- Propiedad del archivo: CONSTRUNARIO
- Formato: FIEBDC-3/2012
- Programa: Construnario Versión 3.51
- Fecha de los precios: 19/03/2024
- Divisa: EUR

**8121TB_RSO** u Lavabo electrónico empotrado de un agua (o premezclada), referencia 8121TB de la gama Soltrinoc de Ramón Soler - Soltronic de Ramón Soler
Precio: 486.10
Fuente de alimentación: batería alcalina 9V. Pilas no incluidas. Protección sanitaria: descarga automática anti-legionela cada 24h Caudal: limitado a 6 l/min Temperatura del agua: máx. 65°C Presión de funcionamiento: 1-5 bar, recomendable 3 bar Distancia de detención: 8 cm. No regulable Código EAN: 8428506015014
