# Urinario mural electrónico, referencia 8123 de la gama Soltrinoc de Ramón Soler - Soltronic de Ramón Soler

- Propiedad del archivo: CONSTRUNARIO
- Formato: FIEBDC-3/2012
- Programa: Construnario Versión 3.51
- Fecha de los precios: 19/03/2024
- Divisa: EUR

**8123_RSO** u Urinario mural electrónico, referencia 8123 de la gama Soltrinoc de Ramón Soler - Soltronic de Ramón Soler
Precio: 427.10
uente de alimentación: transformador más baterias 9V. Pilas no incluidas. Protección sanitaria: descarga automática anti-legionela cada 24h. Pulsador para descarga de limpieza de 3 litros o 6 litros. Caudal: limitado a 6 l/min. Temperatura del agua: máx. 65°C Presión de funcionamiento: 1-5 bar, recomendable 3 bar Distancia de detención: 40 cm. No regulable Código EAN: 8428506015045
