# Bimando de lavabo alto con caño giratorio 190mm, referencia 911001NM de la serie Adagio de Ramón Soler. Negro mate - Serie Adagio de Ramón Soler

- Propiedad del archivo: CONSTRUNARIO
- Formato: FIEBDC-3/2012
- Programa: Construnario Versión 3.51
- Fecha de los precios: 19/03/2024
- Divisa: EUR

**911001NM** u Bimando de lavabo alto con caño giratorio 190mm, referencia 911001NM de la serie Adagio de Ramón Soler. Negro mate - Serie Adagio de Ramón Soler
Precio: 582.50
Grifo de lavabo alto bimando con maneta en forma de aspa, caño 190mm y giratorio 360º, negro mate de alta resistencia por su tratamiento electrostático sobre galvanizado Código EAN: 8428506061110
