# Grifo termostático de ducha con inversor integrado, referencia 911202S de la serie Adagio de Ramón Soler. Cromado - Serie Adagio de Ramón Soler

- Propiedad del archivo: CONSTRUNARIO
- Formato: FIEBDC-3/2012
- Programa: Construnario Versión 3.51
- Fecha de los precios: 19/03/2024
- Divisa: EUR

**911202S** u Grifo termostático de ducha con inversor integrado, referencia 911202S de la serie Adagio de Ramón Soler. Cromado - Serie Adagio de Ramón Soler
Precio: 302.80
Grifo termostático de ducha con inversor integrado y manetas en forma de aspa, sistemas termostop limitador de temperatura, anticorrosión patentado y cromado de alta resistencia Diamond Finish Código EAN: 8428506061080
