# Bimando de lavabo empotrado mural, referencia 912001NM de la serie Adagio de Ramón Soler. Negro mate - Serie Adagio de Ramón Soler

- Propiedad del archivo: CONSTRUNARIO
- Formato: FIEBDC-3/2012
- Programa: Construnario Versión 3.51
- Fecha de los precios: 19/03/2024
- Divisa: EUR

**912001NM** u Bimando de lavabo empotrado mural, referencia 912001NM de la serie Adagio de Ramón Soler. Negro mate - Serie Adagio de Ramón Soler
Precio: 469.80
Grifo de lavabo bimando empotrado mural con manetas en forma de aspa, negro mate de alta resistencia por su tratamiento electrostático sobre galvanizado Código EAN: 8428506061134
