# Grifo termostático de ducha, referencia 913401MO de la seria adagio de Ramón Soler. Cromado - Serie Adagio de Ramón Soler

- Propiedad del archivo: CONSTRUNARIO
- Formato: FIEBDC-3/2012
- Programa: Construnario Versión 3.51
- Fecha de los precios: 19/03/2024
- Divisa: EUR

**913401MO** u Grifo termostático de ducha, referencia 913401MO de la seria adagio de Ramón Soler. Cromado - Serie Adagio de Ramón Soler
Precio: 415.80
Conjunto grifo termostático de ducha, manetas en forma de aspa con inversor integrado, teleducha cilindrica antical de diseño minimalista, flexo con extremo giratorio de 1,75m y soporte de pared metálico, cromado de alta resistencia Diamond Finish Código EAN: 8428506063145
