# Thermostatic shower mixer with shower set. Chrome - Serie Adagio de Ramón Soler

- Propiedad del archivo: CONSTRUNARIO
- Formato: FIEBDC-3/2012
- Programa: Construnario Versión 3.51
- Fecha de los precios: 19/03/2024
- Divisa: EUR

**913401MO** u Thermostatic shower mixer with shower set. Chrome - Serie Adagio de Ramón Soler
Precio: 40750
Thermostatic shower mixer with shower set. Chrome Código EAN: 8428506063145
