# Monomando en columna de pie para lavabo, referencia 917602OC de la serie Adagio de Ramón Soler. Oro cepillado - Serie Adagio de Ramón Soler

- Propiedad del archivo: CONSTRUNARIO
- Formato: FIEBDC-3/2012
- Programa: Construnario Versión 3.51
- Fecha de los precios: 19/03/2024
- Divisa: EUR

**917602OC** u Monomando en columna de pie para lavabo, referencia 917602OC de la serie Adagio de Ramón Soler. Oro cepillado - Serie Adagio de Ramón Soler
Precio: 1742.70
Grifo monomando en columna de pie para lavabo de líneas modernas, con fijación al suelo estable y resistente, oro cepillado de alta resistencia por su tratamiento PVD Código EAN: 8428506061196
